# LV-Katalog
Leistungsverzeichnis (GAEB DA XML 3.2, DA80)
Projekt: Klaus Faber AG
Erstellt mit: 23.12.2021

## Klaus Faber AG

### Titel 61

#### Untertitel 61.01 LWL-Mikro-Kabel

**61.01.0001 LWL-Mikro-Kabel10/6 A-DQ(ZN)2Y nx12 (HT)**
Glasfaserkabel mit 48 Fasern liefern und in Mikrorohr nach Planvorgaben einblasen

A-DQ(ZN)2Y 4x12 E9/125µm, OS2, G.657A1 und G.652D, Mikro Kabel

Metallfreies Mikro Kabel zum Einblasen in Mikrorohre, optimiert für den Einsatz in 10/6 mm Röhrchen. UV-beständig, längswasserdicht, einblasbar und geringes Gewicht

Die Fasern entsprechen ITU-T G.657.A1 und ITU-T G.652.D

Einhaltung DIN- und EN-Norm, Prüfverfahren nach IEC 60793-1-1 (Dämpfung), IEC 60794-1-2 (Längswasserdichtigkeit) und IEC 60794-5 (LWL-Kabel – Mikrorohr-Verkabelung zur Installation durch Einblasen).

Faseranzahl:  48

Faserklasse:  G657A1 und G.652D (Faber Multi-Faser)

Faser-Coating:  200 µm

Anzahl der Faser pro Bündel:  12

Anzahl der Bündel:  4

Außenmantel:  PE (2Y) Polyethylen

Mantelfarbe:  schwarz

Kabel-Außendurchmesser:  4,4 mm (± 0,2 mm)

Zugkraft Installation:  200 N

Idealer Einsatz Mikrorohr IØ:  6 mm

Gewicht:  18 kg / km (± 10%)

Temperatur Lagerung:  -20 bis +70 °C

Temperatur Installation:  -5 bis +50 °C

Temperatur Betrieb:  -20 bis +60 °C

Norm:  IEC 60793-1, IEC 60793-2, IEC 60794-5

Fabrikat: Faber oder gleichwertig

Typ:  Faber Glasfaserkabel  A-DQ(ZN)2Y 4x12 E9/125 OS2 Multi-Faser Mikro Kabel 4,4 mm (072137)
Einheit: mtr

**61.01.0002 LWL-Mikro-Kabel10/6 A-DQ(ZN)2Y nx12 (HT)**
Glasfaserkabel mit 72 Fasern liefern und in Mikrorohr nach Planvorgaben einblasen

A-DQ(ZN)2Y 6x12 E9/125µm, OS2, G.657A1 und G.652D, Mikro Kabel

Metallfreies Mikro Kabel zum Einblasen in Mikrorohre, optimiert für den Einsatz in 10/6 mm Röhrchen. UV-beständig, längswasserdicht, einblasbar und geringes Gewicht

Die Fasern entsprechen ITU-T G.657.A1 und ITU-T G.652.D

Einhaltung DIN- und EN-Norm, Prüfverfahren nach IEC 60793-1-1 (Dämpfung), IEC 60794-1-2 (Längswasserdichtigkeit) und IEC 60794-5 (LWL-Kabel – Mikrorohr-Verkabelung zur Installation durch Einblasen).

Faseranzahl:  72

Faserklasse:  G657A1 und G.652D (Faber Multi-Faser)

Faser-Coating:  200 µm

Anzahl der Faser pro Bündel:  12

Anzahl der Bündel:  6

Außenmantel:  PE (2Y) Polyethylen

Mantelfarbe:  schwarz

Kabel-Außendurchmesser:  4,4 mm (± 0,2 mm)

Zugkraft Installation:  200 N

Idealer Einsatz Mikrorohr IØ:  6 mm

Gewicht:  19 kg / km (± 10%)

Temperatur Lagerung:  -20 bis +70 °C

Temperatur Installation:  -5 bis +50 °C

Temperatur Betrieb:  -20 bis +60 °C

Norm:  IEC 60793-1, IEC 60793-2, IEC 60794-5

Fabrikat: Faber oder gleichwertig

Typ:  Faber Glasfaserkabel  A-DQ(ZN)2Y 6x12 E9/125 OS2 Multi-Faser Mikro Kabel 4,4 mm (072361)
Einheit: mtr

**61.01.0003 LWL-Mikro-Kabel10/6 A-DQ(ZN)2Y nx12 (HT)**
Glasfaserkabel mit 24 Fasern liefern und in Mikrorohr nach Planvorgaben einblasen

A-DQ(ZN)2Y 2x12 E9/125µm, OS2, G.657A1 und G.652D, Mikro Kabel

Metallfreies Mikro Kabel zum Einblasen in Mikrorohre, optimiert für den Einsatz in 10/6 mm Röhrchen. UV-beständig, längswasserdicht, einblasbar und geringes Gewicht

Die Fasern entsprechen ITU-T G.657.A1 und ITU-T G.652.D

Einhaltung DIN- und EN-Norm, Prüfverfahren nach IEC 60793-1-1 (Dämpfung), IEC 60794-1-2 (Längswasserdichtigkeit) und IEC 60794-5 (LWL-Kabel – Mikrorohr-Verkabelung zur Installation durch Einblasen).

Faseranzahl:  24

Faserklasse:  G657A1 und G.652D (Faber Multi-Faser)

Faser-Coating:  200 µm

Anzahl der Faser pro Bündel:  12

Anzahl der Bündel:  2

Außenmantel:  PE (2Y) Polyethylen

Mantelfarbe:  schwarz

Kabel-Außendurchmesser:  4,4 mm (± 0,2 mm)

Zugkraft Installation:  200 N

Idealer Einsatz Mikrorohr IØ:  6 mm

Gewicht:  16 kg / km (± 10%)

Temperatur Lagerung:  -20 bis +70 °C

Temperatur Installation:  -5 bis +50 °C

Temperatur Betrieb:  -20 bis +60 °C

Norm:  IEC 60793-1, IEC 60793-2, IEC 60794-5

Fabrikat: Faber oder gleichwertig

Typ:  Faber Glasfaserkabel  A-DQ(ZN)2Y 2x12 E9/125 OS2 Multi-Faser Mikro Kabel 4,4 mm (072485)
Einheit: mtr

**61.01.0004 LWL-Mikro-Kabel10/6 A-DQ(ZN)2Y nx12 (HT)**
Glasfaserkabel mit 12 Fasern liefern und in Mikrorohr nach Planvorgaben einblasen

A-DQ(ZN)2Y 1x12 E9/125µm, OS2, G.657A1 und G.652D, Mikro Kabel

Metallfreies Mikro Kabel zum Einblasen in Mikrorohre, optimiert für den Einsatz in 10/6 mm Röhrchen. UV-beständig, längswasserdicht, einblasbar und geringes Gewicht

Die Fasern entsprechen ITU-T G.657.A1 und ITU-T G.652.D

Einhaltung DIN- und EN-Norm, Prüfverfahren nach IEC 60793-1-1 (Dämpfung), IEC 60794-1-2 (Längswasserdichtigkeit) und IEC 60794-5 (LWL-Kabel – Mikrorohr-Verkabelung zur Installation durch Einblasen).

Faseranzahl:  12

Faserklasse:  G657A1 und G.652D (Faber Multi-Faser)

Faser-Coating:  200 µm

Anzahl der Faser pro Bündel:  12

Anzahl der Bündel:  1

Außenmantel:  PE (2Y) Polyethylen

Mantelfarbe:  schwarz

Kabel-Außendurchmesser:  4,4 mm (± 0,2 mm)

Zugkraft Installation:  200 N

Idealer Einsatz Mikrorohr IØ:  6 mm

Gewicht:  19 kg / km (± 10%)

Temperatur Lagerung:  -20 bis +70 °C

Temperatur Installation:  -5 bis +50 °C

Temperatur Betrieb:  -20 bis +60 °C

Norm:  IEC 60793-1, IEC 60793-2, IEC 60794-5

Fabrikat: Faber oder gleichwertig

Typ:  Faber Glasfaserkabel  A-DQ(ZN)2Y 1x12 E9/125 OS2 Multi-Faser Mikro Kabel 4,4 mm (073373)
Einheit: mtr
